# D_UKD
Angebotsaufforderung (GAEB DA XML 3.3, DA83)
Projekt: 02-02
Währung: EUR
Erstellt mit: GXML Toolbox V3.3 R20220330, ORCA AVA 27 27.00.00, 07.04.2026

## Projektbeschreibung
Projektbeschreibung
Das Universitätsklinikum Düsseldorf(abgekürzt UKD) errichtet auf dem Campus den Neubau eines Klinikgebäudes zur Aufnahme der Haut- und Augenklinik. Weiterhin werden in dem neuen Gebäude eine Klinik für Knochenmarktransplantationen (stationär und ambulant) sowie eine geriatrische Abteilung untergebracht.

Das Baugrundstück liegt im Inneren des Campusgeländes und ist weitgehend eben, mit geringen Geländehöhendifferenzen durch Aufschüttungen von bis zu 3 Meter.

Der 5-geschossige Neubau in Stahlbetonbauweise mit einem Untergeschoss und Technikgeschoss hat oberirdisch keinen Anschluss an angrenzende Gebäude. Unterirdisch wird das Bauwerk an die automatische Warentransportanlage (AWT) sowie an diverse Medien über Kanäle angeschlossen.

Gebäudedaten:
Nutzfläche  12.152 m²
Bruttogrundfläche  29.439 m²
Bruttorauminhalt  119.869 m³

Die OK FFB ± 0,00 m des Neubaus beträgt 38,80 m ü NN

Postanschrift:
Universitätsklinikum Düsseldorf
Moorenstraße 5
40225 Düsseldorf

## Leistungsbild
Leistungsbild

Der Auftragnehmer hat im weiteren Projektverlauf sämtliche erforderlichen baubetrieblichen Leistungen nach Anordnung des Bauherrn zu erbringen. Ziel der Beauftragung ist die baubetriebliche Unterstützung der Bauherrenvertretung bei der Bearbeitung und Bewertung von auftragnehmerseitig geltend gemachten Forderungen.

Die Leistungen umfassen insbesondere die Prüfung, Bewertung und fachtechnische Stellungnahme zu Forderungen im Zusammenhang mit Bauzeitenverlängerungen, Nachträgen sowie sonstigen strittigen Ansprüchen. Dabei sind sowohl die baubetrieblichen als auch die vertragsrechtlichen Aspekte im Rahmen der jeweiligen Aufgabenstellung zu berücksichtigen. Darüber hinaus ist eine Prüfung von Preisgleitklauseln im Zuge von Abrechnungen abzubilden.

Der Auftragnehmer hat den Bauherrn während des gesamten Prozesses fachlich zu unterstützen und eine sachgerechte, nachvollziehbare und dokumentierte Entscheidungsgrundlage für die weitere Projektabwicklung sicherzustellen.

Der Auftragnehmer hat sich eigenverantwortlich mit allen relevanten Beteiligten (Bauherr, Planer, Objektüberwachung, Baufirmen etc.) abzustimmen und sämtliche für die eigene Leistungserbringung erforderlichen Informationen bei dem entsprechenden Ansprechpartner zu beschaffen. Er organisiert eigenverantwortlich sämtliche notwendigen Abstimmungstermine und fordert eigenverantwortlich Unterlagen bei den entsprechenden Beteiligten an bzw. nach.

Eine Prüfung von baubetrieblichen Forderungen (Bauzeitverlängerungen und -nachträgen) nebst Anlagen hat der AN spätestens innerhalb von 10 AT (nach Zugang) abzuschließen und mittels eines Prüfberichtes nebst Anlagen, welcher innerhalb der 10 AT an den Bauherrn zu übermitteln ist, zu dokumentieren.

Eine erste (Vor-)Prüfung und ggf. erforderliche Nachforderung von noch fehlenden Unterlagen ist spätestens nach 5 AT (nach Zugang) abzuschließen. Für die Prüfung von nachgeforderten Unterlagen erhält der AN ein Zeitfenster von 10 AT bis zur Vorlage des Prüfberichts.

Die Prüfberichte sind so aufzubauen, dass das Prüfergebnis an den Forderungsaufsteller ohne weitere Erläuterungen oder Aufbereitungen versendet werden kann. Die Verteilung erfolgt durch den AN nach Freigabe durch den Bauherrn.

Für die Prüfung von Preisgleitklauseln und darauf basierenden Abrechnungen erhält der AN ein Zeitfenster von 5 AT. Sofern Nachforderungen hierzu notwendig werden, hat der AN diese eigenverantwortlich bei dem Ersteller anzufordern und erhält nach Zugang eine zusätzliche Prüffrist von 5 AT.

Eine parallele Bearbeitung von mindestens 5 Vorgängen zur gleichen Zeit ist durch den AN sicherzustellen.

Für in dem LV erfasste, jedoch nicht abgerufene Leistungen hat der AN keinen Anspruch auf die Geltendmachung von Geschäftskosten, Wagnis oder Gewinn.

Sofern der AN im Zuge der Ausführung bereits absehen kann, dass das ausgeschriebene Stundenkontingent nicht ausreichen wird, ist spätestens 60 Kalendertage vor dem Erreichen des ausgeschriebenen Stundenkontingents eigenverantwortlich ein Nachtragsangebot über die voraussichtlich zusätzlich anfallenden Stunden zur Prüfung einzureichen.

## 0105 Baubetriebliche Leistungen

### Titel 01 baubetriebliche Leistungen

**01.1 Dokumentation/ Einarbeitung Projekt**
*** Pauschalposition
Einarbeitung in das Projekt Projekt sowie die projektspezifischen Details.

Einarbeitung in relevanten Schriftverkehr und zur Verfügung gestellte Dokumentation des bisherigen Projektverlaufs für bisher 10 Gewerke (bis zu 3 Bauzeitnachträge Pro Gewerk) und Preisgleitklauseln für bisher 3 Gewerke.

Umfang: ca. 5000 Seiten
Menge: 1,000 psch

**01.2 baubetriebliche Leistungen nach Aufwand durch einen öbuv SV**
*** Bezugsbeschreibung
Durchführung von baubetrieblichen Leistungen im Aufwand nach besonderer Anordnung des Auftraggeber.

Mindestens folgende Leistungen sind Bestandteil des Angebots und können durch den Auftraggeber angeordnet und abgerufen werden:
- Aufstellung eines prüffähigen Kausalitätsnachweises
- Plausibilitätsprüfungen von SOLL-Terminplänen, SOLL-IST-Abgleichen und SOLL´-Terminplänen.
- Plausibilitätsprüfungen von Aufwandswerten
- Erstellung von vernetzten Balkenplänen, Netzplänen und Weg-Zeit-Diagrammen
- Aufstellung von SOLL- und IST-Terminplänen sowie SOLL-IST-Vergleichen
- Auswertung von Dokumentationen und Bautagebüchern
- Prüfung und Analyse von einzelnen Störungssachverhalten
- Erfassung und Auswertung des gesamten Schriftverkehrs
- Erfassung und Auswertung der Planeingänge
- Prüfung, Analyse und Aufstellung von Urkalkulationen
- Baubegleitendes Nachtragsmanagement für Bauleistungen
- Abwehr unberechtigter Nachtragsforderungen seitens des Auftraggebers
- Abrechnung von gekündigten Bauleistungen
- Erstellung von Gutachten für baubetriebliche und bauwirtschaftliche Fragestellungen
- Übernahme des erforderlichen Schriftverkehrs
- Mediationsverfahren
- Schiedsgutachterliche Leistungen
- - - andere alternative Streitbeilegungsverfahren, z. B. nach neuem Bauvertragsrecht
- Krisenmanagement
- Gerichtsgutachten
- weitere baubetriebliche Leistungen auf Anordnung des Bauherrn

Ausführung durch einen öffentlich bestellten und vereidigten Sachverständigen für Baubetrieb/Baupreisermittlung (bzw. Partner/Geschäftsführer/Büroinhaber)
Menge: 200,000 h

**01.3 baubetriebliche Leistungen nach Aufwand durch einen Projektmitarbeiter**
*** wie Position 01.2
Ausführung durch einen Projektmitarbeiter/Projektingenieur.
Menge: 1800,000 h
